# Carrelage en listel de faïence

- Propriété du fichier: CYPE INGENIEROS, S.A.
- Format: FIEBDC-3/2002
- Devise: EUR
- Coûts indirects: 3.00 %
- Frais généraux: 13.00 %
- Bénéfice: 6.00 %
- TVA: 20.00 %

**FMC060** m Carrelage en listel de faïence, finition lisse, de 1 cm de largeur, 5 €/m, mis en place sur les parements intérieurs, pose avec du mortier de ciment M-5, avec joints larges (séparation entre 3 et 15 mm).
Carrelage en listel de faïence, finition lisse, de 1 cm de largeur, 5 €/m, mis en place sur les parements intérieurs, pose avec du mortier de ciment M-5, étendu sur toute la face arrière de la pièce et ajusté à la pointe de la truelle, en remplissant les éventuels vides restant avec le mortier; le tout avant préparation du parement support par projection de mortier de ciment fluide. Jointoiement avec du mortier de joints cémenteux amélioré, avec absorption d'eau réduite et résistance élevée à l'abrasion type CG 2 W A, couleur blanche, pour joints de 2 à 15 mm. Comprend les découpes, les arrêts, les joints et les pièces spéciales.
Inclut: Préparation de la partie en béton du parement de base par projection préalable de mortier de ciment dilué. Humectage des pièces avant leur mise en place par immersion dans l'eau. Implantation et mise en place des pièces. Jointoiement. Nettoyage du parement.
Critère pour le métré: Longueur mesurée selon documentation graphique du Projet, sans inclure les largeurs de passage. Le métré par casses et découpes n'a pas été augmenté, puisque 5% de pièces de plus ont été considérées dans la décomposition.
Critère pour le mémoire: On mesurera la longueur réellement exécutée selon les spécifications du Projet.

| Code | U | Désignation | Quantité | Prix | Montant |
|---|---|---|---|---|---|
| mt09mor010c | m³ | Mortier de ciment CEM II/B-P 32,5 N type M-5, confectionné sur site avec 250 kg/m³ de ciment et une proportion en volume 1/6. (matériau) | 0.001 | 115.30 | 0.12 |
| mt19ala010a500 | m | Listel de faïence, finition lisse, de 1 cm de largeur, 5,00€/m. (matériau) | 1.050 | 5.00 | 5.25 |
| mt09mcp020fE | kg | Mortier de joints cémenteux amélioré, avec absorption d'eau réduite et résistance élevée à l'abrasion type CG2 W A, selon NF EN 13888, couleur blanche, pour joints de 2 à 15 mm, à base de ciment à haute résistance, quartz, additifs spéciaux, pigments et résines synthétiques, pour jointoiement de tout type de pièces céramiques. (matériau) | 0.310 | 0.78 | 0.24 |
| mo024 | h | Compagnon professionnel III/CP2 carreleur en revêtements muraux. (main-d'œuvre) | 0.090 | 25.52 | 2.30 |
| mo062 | h | Ouvrier professionnel II/OP carreleur en revêtements muraux. (main-d'œuvre) | 0.090 | 22.65 | 2.04 |
| % | % | Frais de chantier des unités d'ouvrage | 2 % | 9.95 | 0.20 |
|  |  | Coûts directs |  |  | 10.15 |
