# Profil pour joint

- Propriété du fichier: CYPE INGENIEROS, S.A.
- Format: FIEBDC-3/2002
- Devise: EUR
- Coûts indirects: 3.00 %
- Frais généraux: 13.00 %
- Bénéfice: 6.00 %
- TVA: 20.00 %

## F Aménagements et finitions

### FS Revêtements de sols

#### FSB Bois

**FSB080** m Profil pour joint.
Profil d'aluminium recouvert de bois d'Haya Miel, Pro-lama Trans "BUTECH", utilisé en joint de partition (pour des unions au même niveau).
Inclut: Implantation des pièces selon leur longueur. Découpe des pièces. Fixation des pièces.
Critère pour le métré: Longueur mesurée selon documentation graphique du Projet.
Critère pour le mémoire: On mesurera la longueur réellement exécutée selon les spécifications du Projet.

| Code | U | Désignation | Quantité | Prix | Montant |
|---|---|---|---|---|---|
| mt18jrb110ca | m | Profil type joint Pro-lama Trans "BUTECH" d'aluminium recouvert de bois d'Haya Miel, pour joints structuraux dans des revêtements en bois. (matériau) | 1.050 | 23.79 | 24.98 |
| mo025 | h | Compagnon professionnel III/CP2 parqueteur. (main-d'œuvre) | 0.178 | 28.23 | 5.02 |
| % | % | Frais de chantier des unités d'ouvrage | 3 % | 30.00 | 0.90 |
|  |  | Coûts directs |  |  | 30.90 |
