# Plancher technique accessible "BUTECH"

- Propriété du fichier: CYPE INGENIEROS, S.A.
- Format: FIEBDC-3/2002
- Devise: EUR
- Coûts indirects: 3.00 %
- Frais généraux: 13.00 %
- Bénéfice: 6.00 %
- TVA: 20.00 %

## F Aménagements et finitions

### FS Revêtements de sols

#### FSQ Planchers techniques

**FSQ020** m² Plancher technique accessible "BUTECH".
Plancher technique accessible "BUTECH", pour intérieur, constitué de panneau autoportant pour le système de plancher technique accessible "BUTECH", de 600x600 mm et de 48 mm d'épaisseur, constitué d'un support de base de panneau aggloméré, de 38 mm d'épaisseur, biseauté et arrêté périmétriquement avec du matériau plastique autoextinguible ABS, membrane isolante de matériau plastique autoextinguible de 0,1 mm d'épaisseur disposée sur la face inférieure et une couche de finition en grès porcelainé, gamme STON-KER, série Alpina, couleur Beige "BUTECH", "PORCELANOSA GRUPO", de 600x600 mm et 10 mm d'épaisseur; classement 2/2/A/2, selon NF EN 12825, appuyés sur plots réglables en acier galvanisé, pour des hauteurs comprises entre 60 et 100 mm, fixés sur la surface d'appui avec un adhésif. Comprend la préparation de la surface d'appui des plots par aspiration et nettoyage des restes d'ouvrage, l'implantation et fixation des plots au sol avec de la colle, la mise en place des coussins sur les plots et la fixation du filet qui régule leur hauteur avec la colle, et la bande périmétrique en laine de roche pour la désolidarisation du périmètre. Totalement monté.
Inclut: Implantation des axes des plots et marquage des niveaux. Mise en place, nivellement et fixation des plots. Mise en place des panneaux. Nettoyage final du revêtement.
Critère pour le métré: Surface utile, mesurée selon documentation graphique du Projet. Le métré par casses et découpes n'a pas été augmenté, puisque 5% de pièces de plus ont été considérées dans la décomposition.
Critère pour le mémoire: On mesurera la surface réellement exécutée selon les spécifications du Projet.

| Code | U | Désignation | Quantité | Prix | Montant |
|---|---|---|---|---|---|
| mt12psk080a | U | Cartouche de 600 cm³ de colle, pour fixation de plots réglables à la surface d'appui. (matériau) | 0.010 | 11.89 | 0.12 |
| mt12psk040b | m | Bande périmétrique en laine de roche de 12 mm d'épaisseur, 100 mm de largeur et 1200 mm de longueur. (matériau) | 1.000 | 7.67 | 7.67 |
| mt12psk060e | U | Plot réglable en acier galvanisé, pour des hauteurs comprises entre 60 et 100 mm. Comprend accessoires. (matériau) | 3.000 | 1.33 | 3.99 |
| mt12sbs010aaa1 | m² | Panneau autoportant pour le système de plancher technique accessible "BUTECH", de 600x600 mm et de 48 mm d'épaisseur, constitué d'un support de base de panneau aggloméré, de 38 mm d'épaisseur, biseauté et arrêté périmétriquement avec du matériau plastique autoextinguible ABS, membrane isolante de matériau plastique autoextinguible de 0,1 mm d'épaisseur disposée sur la face inférieure et une couche de finition en grès porcelainé, gamme STON-KER, série Alpina, couleur Beige "BUTECH", "PORCELANOSA GRUPO", de 600x600 mm et 10 mm d'épaisseur; classement 2/2/A/2, selon NF EN 12825. (matériau) | 1.000 | 80.73 | 80.73 |
| mo011 | h | Compagnon professionnel III/CP2 monteur. (main-d'œuvre) | 0.416 | 29.14 | 12.12 |
| mo080 | h | Ouvrier professionnel II/OP monteur. (main-d'œuvre) | 0.416 | 25.11 | 10.45 |
| % | % | Frais de chantier des unités d'ouvrage | 2 % | 115.08 | 2.30 |
|  |  | Coûts directs |  |  | 117.38 |
