# Profilé pour joint de fractionnement

- Propriété du fichier: CYPE Ingenieros S.A.
- Format: FIEBDC-3/2016
- Logiciel: Générateur de prix de la construction. CYPE Ingenieros, S.A.
- Date: 06/07/2023
- Devise: EUR
- Coûts indirects: 3 %
- Frais généraux: 13 %
- Bénéfice: 6 %
- TVA: 20 %

## F Aménagements et finitions

### FS Revêtements de sols

#### FSC Céramique

**FSC030** m Profilé pour joint de fractionnement.
Profil décoratif et technique Pro-Dilata CG "BUTECH", en PVC de couleur blanche, et 30 mm de hauteur, utilisé dans un joint de cloison (pour unions au même niveau).
Inclut: Implantation des pièces selon leur longueur. Découpe des pièces. Fixation des pièces.
Critère pour le métré: Longueur mesurée selon documentation graphique du Projet.
Critère pour le mémoire: On mesurera la longueur réellement exécutée selon les spécifications du Projet.

| Code | U | Désignation | Quantité | Prix | Montant |
|---|---|---|---|---|---|
| mt18jrb040af | m | Profil type joint Pro-Dilata CG "BUTECH" de PVC de couleur blanche, de 30 mm de haut, pour joints de partage dans des revêtements céramiques. (matériau) | 1.05 | 2.8 | 2.940 |
| mo023 | h | Compagnon professionnel III/CP2 carreleur en revêtements de sols. (main-d'œuvre) | 0.178 | 28.23 | 5.025 |
| % | % | Frais de chantier des unités d'ouvrage | 2 % | 7.965 | 0.159 |
|  |  | Coûts directs |  |  | 8.124 |

Déchets:
- pose: mt18jrb040af; facteur de déchet 0.08

## Ressources

**mt18jrb040af** m Profil type joint Pro-Dilata CG "BUTECH" de PVC de couleur blanche
Données techniques: Coût énergétique 9.738 MJ; Émission de CO2 0.394 kg; Code CED 17 02 03; Masse de l'élément 0.095 kg; Volume 0.000158 m3
Déchets:
- emballage: re170201 Bois. (composant de déchet); quantité 0.04 kg; Code CED 17 02 01; Masse de l'élément 1 kg; Volume 0.000909 m3
- emballage: re170203 Plastique. (composant de déchet); quantité 0.001 kg; Code CED 17 02 03; Masse de l'élément 1 kg; Volume 0.001667 m3
