# Profil pour joint de rupture

- Propriété du fichier: CYPE Ingenieros S.A.
- Format: FIEBDC-3/2016
- Logiciel: Générateur de prix de la construction. CYPE Ingenieros, S.A.
- Date: 06/07/2023
- Devise: EUR
- Coûts indirects: 3 %
- Frais généraux: 13 %
- Bénéfice: 6 %
- TVA: 20 %

## F Aménagements et finitions

### FS Revêtements de sols

#### FSC Céramique

**FSC050** m Profil pour joint de rupture.
Profil décoratif et technique Pro-Dilata CFM "BUTECH", en aluminium finition naturelle et 8 mm de hauteur, utilisé dans un joint de rupture (pour unions au même niveau).
Inclut: Implantation des pièces selon leur longueur. Découpe des pièces. Fixation des pièces.
Critère pour le métré: Longueur mesurée selon documentation graphique du Projet.
Critère pour le mémoire: On mesurera la longueur réellement exécutée selon les spécifications du Projet.

| Code | U | Désignation | Quantité | Prix | Montant |
|---|---|---|---|---|---|
| mt18jrb041a | m | Profil type joint Pro-Dilata CFM "BUTECH" d'aluminium finition naturelle, de 8 mm de haut, pour joints structuraux dans des revêtements céramiques. (matériau) | 1.05 | 14.38 | 15.099 |
| mo023 | h | Compagnon professionnel III/CP2 carreleur en revêtements de sols. (main-d'œuvre) | 0.178 | 28.23 | 5.025 |
| % | % | Frais de chantier des unités d'ouvrage | 2 % | 20.124 | 0.402 |
|  |  | Coûts directs |  |  | 20.526 |

Déchets:
- pose: mt18jrb041a; facteur de déchet 0.024

## Ressources

**mt18jrb041a** m Profil type joint Pro-Dilata CFM "BUTECH" d'aluminium finition naturelle
Données techniques: Coût énergétique 20.142 MJ; Émission de CO2 1.464 kg; Code CED 17 04 02; Masse de l'élément 0.173 kg; Volume 0.000115 m3
Déchets:
- emballage: re170203 Plastique. (composant de déchet); quantité 0.008 kg; Code CED 17 02 03; Masse de l'élément 1 kg; Volume 0.001667 m3
