# Système "BUTECH" de dallage en pierre naturelle

- Propriété du fichier: CYPE Ingenieros S.A.
- Format: FIEBDC-3/2016
- Logiciel: Générateur de prix de la construction. CYPE Ingenieros, S.A.
- Date: 06/07/2023
- Devise: EUR
- Coûts indirects: 3 %
- Frais généraux: 13 %
- Bénéfice: 6 %
- TVA: 20 %

## F Aménagements et finitions

### FS Revêtements de sols

#### FSI Pierre naturelle

**FSI030** m² Système "BUTECH" de dallage en pierre naturelle.
Fourniture et mise en place d'un revêtement de sol de dalles de marbre Crème Levant, pour intérieur, de 60x30x2 cm, finition poli; pose avec du mortier-colle amélioré, C2 TE S1, déformable, avec résistance au glissement et temps ouvert allongé, One-flex Gris Premium "BUTECH" et mises en place sur couche de renfort de 4 cm de mortier de ciment CEM II/B-P 32,5 N type M-10 armé avec treillis soudé PAF C 200x200 mm en acier Fe E 500, réalisée sur membrane phono-isolante multicouche Fonopac "BUTECH" de 2,5 mm d'épaisseur, qui agit comme isolant acoustique. Comprend la réalisation des joints périphériques continus, de largeur supérieure ou égale à 5 mm, aux limites avec les parois, les poteaux libres et les élévations de niveau et, s'il y a lieu, les joints de participation et les joints de rupture et de dilatation existant dans le support; jointoiement avec du mortier de joints cémenteux Colorstuk 0-4 "BUTECH", type CG 2, couleur Manhattan, pour joints de jusqu'à 4 mm, et nettoyage.
Inclut: Nettoyage, nivellement et préparation de la surface support. Implantation des niveaux. Mise en place de l'isolant. Application de la couche de nivellement. Implantation de la disposition des pièces et des joints de dilatation. Application de l'adhésif. Mise en place des dalles à la pointe de la truelle. Vérification de la planéité. Remplissage des joints de dilatation. Remplissage des joints de séparation des dalles.
Critère pour le métré: Surface construite, mesurée selon documentation graphique du Projet. Le métré par casses et découpes n'a pas été augmenté, puisque 5% de pièces de plus ont été considérées dans la décomposition.
Critère pour le mémoire: On mesurera la surface réellement exécutée selon les spécifications du Projet.

| Code | U | Désignation | Quantité | Prix | Montant |
|---|---|---|---|---|---|
| mt16sab010a | m² | Membrane phono-isolante multicouche Fonopac "BUTECH" de 2,5 mm d'épaisseur, constituée d'une membrane de caoutchouc synthétique EPDM de 1 kg/m² fixée à un film de polyéthylène réticulé haute densité de 2 mm d'épaisseur. (matériau) | 1.05 | 5.32 | 5.586 |
| mt16sab020 | m | Bande autoadhésive pour le scellement des recouvrements dans les membranes d'isolation acoustique Cintex de "BUTECH". (matériau) | 2 | 0.42 | 0.840 |
| mt07ame030adg | m² | Treillis soudé PAF C 200x200 mm, avec fils de fer longitudinaux de 4,5 mm de diamètre et fils de fer transversaux de 4,5 mm de diamètre, acier Fe E 500, selon NF A35-024. (matériau) | 1.05 | 3.32 | 3.486 |
| mt09mor010e | m³ | Mortier de ciment CEM II/B-P 32,5 N type M-10, confectionné sur site avec 380 kg/m³ de ciment et une proportion en volume 1/4. (matériau) | 0.04 | 133.3 | 5.332 |
| mt09mcb010g | kg | Mortier-colle amélioré, C2 TE S1, déformable, avec résistance au glissement et temps ouvert allongé, selon NF EN 12004, One-flex Gris Premium "BUTECH", pour la pose en couche mince de revêtements en marbre et en matériau céramique en intérieur, extérieur et piscines, à base de ciments à haute résistance, granulats sélectionnés et contenu élevé en résines synthétiques. (matériau) | 4 | 2.24 | 8.960 |
| mt18bmn010nha | m² | Dalle de marbre national, Crème Levant poli, 60x30x2 cm, selon NF EN 12058. (matériau) | 1.05 | 20.07 | 21.074 |
| mt09mcb020a | kg | Mortier de joints cémenteux Colorstuk 0-4 "BUTECH", type CG2, selon NF EN 13888, couleur Manhattan, pour joints de jusqu'à 4 mm, à base de ciments à haute résistance, granulats sélectionnés, pigments et additifs spécifiques, pour tout type de pièces céramiques et pierres naturelles. (matériau) | 1.5 | 3.3 | 4.950 |
| mt09mcb030a | kg | Additif en latex Cl-stuk, "BUTECH", pour augmenter la résistance mécanique et la flexibilité et diminuer l'absorption d'eau des mortiers de jontoiement. (matériau) | 1.25 | 1.61 | 2.013 |
| mo020 | h | Compagnon professionnel III/CP2 construction. (main-d'œuvre) | 0.178 | 28.23 | 5.025 |
| mo113 | h | Ouvrier d'exécution I/OE1 construction. (main-d'œuvre) | 0.297 | 23.65 | 7.024 |
| mo023 | h | Compagnon professionnel III/CP2 carreleur en revêtements de sols. (main-d'œuvre) | 0.393 | 28.23 | 11.094 |
| mo061 | h | Ouvrier professionnel II/OP carreleur en revêtements de sols. (main-d'œuvre) | 0.393 | 25.11 | 9.868 |
| % | % | Frais de chantier des unités d'ouvrage | 2 % | 85.252 | 1.705 |
|  |  | Coûts directs |  |  | 86.957 |

Déchets:
- pose: mt16sab010a; facteur de déchet 0.06
- pose: mt16sab020 Bande autoadhésive pour le scellement des recouvrements dans les membranes d'isolation acoustique Cintex de "BUTECH"; facteur de déchet 0.07
- pose: mt07ame030adg; facteur de déchet 0.0198952
- pose: mt09mor010e; facteur de déchet 0.0036
- pose: mt09mcb010g; facteur de déchet 0.061151
- pose: mt18bmn010nha Dalle de marbre national, Crème Levant poli, 60x30x2 cm, selon NF EN 12058; facteur de déchet 0.0385
- pose: mt09mcb020a; facteur de déchet 0.035
- pose: mt09mcb030a; facteur de déchet 0.055

## Ressources

**mt16sab010a** m² Membrane phono-isolante multicouche Fonopac "BUTECH" de 2,5 mm d'épaisseur
Données techniques: Coût énergétique 125.798 MJ; Émission de CO2 4.062 kg; Code CED 17 06 04; Masse de l'élément 1.63 kg; Volume 0.002717 m3
Déchets:
- emballage: re170203 Plastique. (composant de déchet); quantité 0.024 kg; Code CED 17 02 03; Masse de l'élément 1 kg; Volume 0.001667 m3

**mt16sab020** m Bande autoadhésive pour le scellement des recouvrements dans les membranes d'isolation acoustique Cintex de "BUTECH"
Données techniques: Coût énergétique 0.339 MJ; Émission de CO2 0.017 kg; Code CED 17 06 04; Masse de l'élément 0.0025 kg; Volume 0.000004 m3
Déchets:
- emballage: re170203 Plastique; quantité 0.001 kg

**mt07ame030adg** m² Treillis soudé PAF C 200x200 mm
Données techniques: Coût énergétique 12.288 MJ; Émission de CO2 0.638 kg; Code CED 17 04 05; Masse de l'élément 1.25 kg; Volume 0.000595 m3

**mt09mor010e** m³ Mortier de ciment CEM II/B-P 32,5 N type M-10
Données techniques: Coût énergétique 3724.000 MJ; Émission de CO2 323.000 kg; Code CED 17 01 01; Masse de l'élément 1900 kg; Volume 1.266667 m3

**mt09mcb010g** kg Mortier-colle amélioré
Données techniques: Coût énergétique 3.871 MJ; Émission de CO2 0.344 kg; Code CED 17 09 04; Masse de l'élément 1 kg; Volume 0.000667 m3
Déchets:
- emballage: re170203 Plastique; quantité 0.003 kg

**mt18bmn010nha** m² Dalle de marbre national, Crème Levant poli, 60x30x2 cm, selon NF EN 12058
Données techniques: Coût énergétique 126.029 MJ; Émission de CO2 4.359 kg; Code CED 01 04 13; Masse de l'élément 54 kg; Volume 0.036 m3
Déchets:
- emballage: re170201 Bois. (composant de déchet); quantité 0.031 kg; Code CED 17 02 01; Masse de l'élément 1 kg; Volume 0.000909 m3
- emballage: re170203 Plastique; quantité 0.02 kg

**mt09mcb020a** kg Mortier de joints cémenteux Colorstuk 0-4 "BUTECH"
Données techniques: Coût énergétique 7.958 MJ; Émission de CO2 0.580 kg; Code CED 17 09 04; Masse de l'élément 1 kg; Volume 0.000667 m3
Déchets:
- emballage: re150101 Emballages en papier et en carton. (composant de déchet); quantité 0.021 kg; Code CED 15 01 01; Masse de l'élément 1 kg; Volume 0.001333 m3
- emballage: re170201 Bois; quantité 0.006 kg
- emballage: re170203 Plastique; quantité 0.009 kg

**mt09mcb030a** kg Additif en latex Cl-stuk
Données techniques: Coût énergétique 34.920 MJ; Émission de CO2 1.764 kg; Code CED 17 09 04; Masse de l'élément 1 kg; Volume 0.000667 m3
Déchets:
- emballage: re170203 Plastique; quantité 0.032 kg
